# RIT modular desmontable superior/inferior, referencia RITM200160100 de IDE. 2000x1600x1000. Placa hidrófuga - de IDE Electric

- Propiedad del archivo: CONSTRUNARIO
- Formato: FIEBDC-3/2012
- Programa: Construnario Versión 3.51
- Fecha de los precios: 19/01/2023
- Divisa: EUR

**RITM200160100** u RIT modular desmontable superior/inferior, referencia RITM200160100 de IDE. 2000x1600x1000. Placa hidrófuga - de IDE Electric
Precio: 4798.30
RIT modular desmontable superior/inferior, referencia RITM200160100 de IDE. 2000x1600x1000. Placa hidrófuga Código EAN: 8431044457826 Código ETIM 8.0: EC000374
