# Registro hornacinas empotrar de IDE. 600x600CGP 630A E9 CPM-2 CDU - de IDE Electric

- Propiedad del archivo: CONSTRUNARIO
- Formato: FIEBDC-3/2012
- Programa: Construnario Versión 3.51
- Fecha de los precios: 21/12/2023
- Divisa: EUR

**RPN6060HC** u Registro hornacinas empotrar de IDE. 600x600CGP 630A E9 CPM-2 CDU - de IDE Electric
Precio: 174.32
/HC: Referencias con maneta para cierre Hidrocantábrico incorporado. Código EAN: 8431044042329 Código ETIM 6.0: EC000456
