# Registro empotrar 700x420 CGP 160A E9/CGP 250A E9 CGP 400A E9/CS-CGP Horizontal - de IDE Electric

- Propiedad del archivo: CONSTRUNARIO
- Formato: FIEBDC-3/2012
- Programa: Construnario Versión 3.51
- Fecha de los precios: 01/03/2023
- Divisa: EUR

**RPN7042TR** u Registro empotrar 700x420 CGP 160A E9/CGP 250A E9 CGP 400A E9/CS-CGP Horizontal - de IDE Electric
Precio: 101.85
Registros específicos para ENDESA. /TR: Con cierre triangular metálico + llave. Empotrar - IP33 - RAL7035. Código EAN: 8431044015279 Código ETIM 6.0: EC000456
