# Registro hornacinas empotrar 700x780 CPM-3 2 CGP 250A E9-CGP 400A E9 - de IDE Electric

- Propiedad del archivo: CONSTRUNARIO
- Formato: FIEBDC-3/2012
- Programa: Construnario Versión 3.51
- Fecha de los precios: 01/03/2023
- Divisa: EUR

**RPN7078_SC** u Registro hornacinas empotrar 700x780 CPM-3 2 CGP 250A E9-CGP 400A E9 - de IDE Electric
Precio: 127.45
Se han especificado las compañías que requieren requisitos específicos. Estos registros pueden ser utilizados para otras compañías de distribución eléctrica no incluidas en el listado. /SC: Referencias suministradas sin cierre. Empotrar - IP33 - RAL7035. Código EAN: 8431044009193 Código ETIM 6.0: EC000456
