# Registro hornacinas empotrar, referencia RPN9775/TR de Ide. 970x750. Cierre triángulo. Endesa ERZ - de IDE Electric

- Propiedad del archivo: CONSTRUNARIO
- Formato: FIEBDC-3/2012
- Programa: Construnario Versión 3.51
- Fecha de los precios: 01/03/2023
- Divisa: EUR

**RPN9775_TR** u Registro hornacinas empotrar, referencia RPN9775/TR de Ide. 970x750. Cierre triángulo. Endesa ERZ - de IDE Electric
Precio: 221.43
Registro hornacinas empotrar, referencia RPN9775/TR de Ide. 970x750. Cierre triángulo. Endesa ERZ Grado de protección IP33 Resistencia al impacto IK10 Rango de temperatura ambiente -25 ºC / +40 ºC Tensión máxima de empleo 1000 V / AC Gama de productos Registros para hornacinas de empotrar y superficie (varias compañías) sin cierre. Registros para hornacinas empotrar y superficie ENDESA con cierre. Materiales Chapa de acero laminado en frío EN10130+A1. Recubierto con pintura poliéster endurecida RAL 7035 gofrado. Suministro Suministrados completamente montados, con la puerta acoplada al marco, en embalaje de cartón individual y retractilado. Las referencias /SC se suministran sin cierre. El resto de referencias con su cierre específico montado. Código EAN: 8431044399263 Código ETIM 8.0: EC000747
