# Registro Endesa superficie 450x560 CGP-63A E7/CGP-100A E7 - de IDE Electric

- Propiedad del archivo: CONSTRUNARIO
- Formato: FIEBDC-3/2012
- Programa: Construnario Versión 3.51
- Fecha de los precios: 01/03/2023
- Divisa: EUR

**RSN4556TR** u Registro Endesa superficie 450x560 CGP-63A E7/CGP-100A E7 - de IDE Electric
Precio: 125.40
Registros específicos para ENDESA. /TR: Con cierre triangular metálico + llave. Superficie- IP33 - RAL7035. Código EAN: 8431044023182 Código ETIM 6.0: EC000456
