# ICT.RTR 500x600x80 Plas. empotrar paredes convencionales + 2 Schuko sup. - de IDE Electric

- Propiedad del archivo: CONSTRUNARIO
- Formato: FIEBDC-3/2012
- Programa: Construnario Versión 3.51
- Fecha de los precios: 01/03/2023
- Divisa: EUR

| Código | Ud | Descripción | Precio |
|---|---|---|---|
| RTR50608PLASK | u | ICT.RTR 500x600x80 Plas. empotrar paredes convencionales + 2 Schuko sup. - de IDE Electric | 126.42 |
