# Armario distribucion IP40 670x1110x212 tapas plásticas 120 mod. - de IDE Electric

- Propiedad del archivo: CONSTRUNARIO
- Formato: FIEBDC-3/2012
- Programa: Construnario Versión 3.51
- Fecha de los precios: 01/03/2023
- Divisa: EUR

**S120P200** u Armario distribucion IP40 670x1110x212 tapas plásticas 120 mod. - de IDE Electric
Precio: 149.51
Incorpora: 5 tapas mod.200 mm + 1 tapa ciega 50 mm + 5 raíles DIN. Código EAN: 8431044093482 Código eCl@ss 6.0: EC000456
