# Armario distribución IP40 670x1310x212 tapas plásticas 144 módulos de IDE - de IDE Electric

- Propiedad del archivo: CONSTRUNARIO
- Formato: FIEBDC-3/2012
- Programa: Construnario Versión 3.51
- Fecha de los precios: 13/12/2023
- Divisa: EUR

**S144P200** u Armario distribución IP40 670x1310x212 tapas plásticas 144 módulos de IDE - de IDE Electric
Precio: 175.81
Incorpora: 6 tapas mod.200 mm + 1 tapa ciega 50 mm + 6 raíles DIN. Código EAN: 8431044093529 Código eCl@ss 6.0: EC000456
