# Armario distribucion IP40 670x1110x212 tapas plásticas 168 mod. - de IDE Electric

- Propiedad del archivo: CONSTRUNARIO
- Formato: FIEBDC-3/2012
- Programa: Construnario Versión 3.51
- Fecha de los precios: 01/03/2023
- Divisa: EUR

**S168P150** u Armario distribucion IP40 670x1110x212 tapas plásticas 168 mod. - de IDE Electric
Precio: 186.98
Incorpora: 7 tapas mod.150 mm + 7 raíles DIN. Código EAN: 8431044093505 Código eCl@ss 6.0: EC000456
