# Armario distribucion IP40 670x1310x212 tapas metálicas 192 mod. - de IDE Electric

- Propiedad del archivo: CONSTRUNARIO
- Formato: FIEBDC-3/2012
- Programa: Construnario Versión 3.51
- Fecha de los precios: 01/03/2023
- Divisa: EUR

**S192M150** u Armario distribucion IP40 670x1310x212 tapas metálicas 192 mod. - de IDE Electric
Precio: 295.26
Incorpora: 8 tapas mod.150 mm + 1 tapa ciega 50 mm + 8 raíles DIN. Código EAN: 8431044093550 Código eCl@ss 6.0: EC000456
