# Armario distribucion IP40 670x510x212 tapas metálicas 48 mod. - de IDE Electric

- Propiedad del archivo: CONSTRUNARIO
- Formato: FIEBDC-3/2012
- Programa: Construnario Versión 3.51
- Fecha de los precios: 01/03/2023
- Divisa: EUR

**S48M200** u Armario distribucion IP40 670x510x212 tapas metálicas 48 mod. - de IDE Electric
Precio: 100.74
Incorpora: 2 tapas mod.200 mm + 1 tapa ciega 50 mm + 3 raíles DIN. Código EAN: 8431044093369 Código eCl@ss 6.0: EC000456
