# Armario distribucion IP40 670x710x212 tapas plásticas 72 mod. - de IDE Electric

- Propiedad del archivo: CONSTRUNARIO
- Formato: FIEBDC-3/2012
- Programa: Construnario Versión 3.51
- Fecha de los precios: 01/03/2023
- Divisa: EUR

**S72P200** u Armario distribucion IP40 670x710x212 tapas plásticas 72 mod. - de IDE Electric
Precio: 91.96
Incorpora: 3 tapas mod.200 mm + 1 tapa ciega 50 mm + 3 raíles DIN. Código EAN: 8431044093406 Código eCl@ss 6.0: EC000456
