# Soporte fijador perfil bastidor fijo 19" 2 soportes - de IDE Electric

- Propiedad del archivo: CONSTRUNARIO
- Formato: FIEBDC-3/2012
- Programa: Construnario Versión 3.51
- Fecha de los precios: 01/03/2023
- Divisa: EUR

**SBF19** u Soporte fijador perfil bastidor fijo 19" 2 soportes - de IDE Electric
Precio: 16.60
MATERIALES: Acero cincado. Soportes de gran rigidez y resistencia. Sobre ellos se pueden clipar las tapas embellecedoras. Solicitar solo para armarios de anchura 800 mm. Suministro: Pack de 2 soportes. PARA ARMARIOS TIPO: ENL. Código EAN: 8431044028804 Código eCl@ss 6.0: EC002518
