# Elemento de regulación para placas de montaje, referencia SP250 de IDE. Profundidad armario: 250 - de IDE Electric

- Propiedad del archivo: CONSTRUNARIO
- Formato: FIEBDC-3/2012
- Programa: Construnario Versión 3.51
- Fecha de los precios: 01/03/2023
- Divisa: EUR

**SP250** u Elemento de regulación para placas de montaje, referencia SP250 de IDE. Profundidad armario: 250 - de IDE Electric
Precio: 36.56
MATERIALES: Acero galvanizado. Elemento de regulación para placas de montajes. Regulación de altura de 12,5 en 12,5 mm. Necesario para el montaje de las puertas interiores. Suministro: Pack de 4 soportes regulables. Código EAN: 8431044493220 Código eCl@ss 6.0: EC002625
