# Inserto IP65 para marco tipo FL21, referencia T06 de IDE. Dimensiones: 68x68 2xM25 (8-17mm)/2xM16(5-10mm) - de IDE Electric

- Propiedad del archivo: CONSTRUNARIO
- Formato: FIEBDC-3/2012
- Programa: Construnario Versión 3.51
- Fecha de los precios: 01/03/2023
- Divisa: EUR

**T06** u Inserto IP65 para marco tipo FL21, referencia T06 de IDE. Dimensiones: 68x68 2xM25 (8-17mm)/2xM16(5-10mm) - de IDE Electric
Precio: 4.60
MATERIALES: Polipropileno reforzado con fibra de vidrio. Tapas con entradas con membranas para realizar combinaciones. Código EAN: 8431044212227 Código ETIM 6.0: EC000456
