# Inserto IP65 para marco tipo FL21 de IDE. Dimensiones:68x68 1xM32-M40-M50. Bolsa 10 u. - de IDE Electric

- Propiedad del archivo: CONSTRUNARIO
- Formato: FIEBDC-3/2012
- Programa: Construnario Versión 3.51
- Fecha de los precios: 06/05/2024
- Divisa: EUR

**T07** u Inserto IP65 para marco tipo FL21 de IDE. Dimensiones:68x68 1xM32-M40-M50. Bolsa 10 u. - de IDE Electric
Precio: 4.80
MATERIALES: Polipropileno reforzado con fibra de vidrio. Tapas con entradas con membranas para realizar combinaciones. Código EAN: 8431044212302 Código ETIM 6.0: EC000456
