# Inserto IP65 para marco tipo FL21, referencia T08 de IDE. Dimensiones: 68x68 9x7-14 mm - de IDE Electric

- Propiedad del archivo: CONSTRUNARIO
- Formato: FIEBDC-3/2012
- Programa: Construnario Versión 3.51
- Fecha de los precios: 01/03/2023
- Divisa: EUR

**T08** u Inserto IP65 para marco tipo FL21, referencia T08 de IDE. Dimensiones: 68x68 9x7-14 mm - de IDE Electric
Precio: 4.60
MATERIALES: Polipropileno reforzado con fibra de vidrio. Tapas con entradas con membranas para realizar combinaciones. Código EAN: 8431044212319 Código ETIM 6.0: EC000456
