# Inserto IP65 para marco tipo FL21, referencia T13 de IDE. Dimensiones:34x68 10x4-10 mm - de IDE Electric

- Propiedad del archivo: CONSTRUNARIO
- Formato: FIEBDC-3/2012
- Programa: Construnario Versión 3.51
- Fecha de los precios: 01/03/2023
- Divisa: EUR

**T13** u Inserto IP65 para marco tipo FL21, referencia T13 de IDE. Dimensiones:34x68 10x4-10 mm - de IDE Electric
Precio: 2.30
MATERIALES: Polipropileno reforzado con fibra de vidrio. Tapas con entradas con membranas para realizar combinaciones. Código EAN: 8431044212661 Código ETIM 6.0: EC000456
