# Inserto FL13, referencia T14 de IDE. 34x68 2x8-17 mm - de IDE Electric

- Propiedad del archivo: CONSTRUNARIO
- Formato: FIEBDC-3/2012
- Programa: Construnario Versión 3.51
- Fecha de los precios: 01/03/2023
- Divisa: EUR

| Código | Ud | Descripción | Precio |
|---|---|---|---|
| T14 | u | Inserto FL13, referencia T14 de IDE. 34x68 2x8-17 mm - de IDE Electric | 2.96 |
