# Tapa ciega 50 mm altura - de IDE Electric

- Propiedad del archivo: CONSTRUNARIO
- Formato: FIEBDC-3/2012
- Programa: Construnario Versión 3.51
- Fecha de los precios: 01/03/2023
- Divisa: EUR

**TC50** u Tapa ciega 50 mm altura - de IDE Electric
Precio: 5.55
MATERIALES: ABS blanco RAL 9003. Abisagradas y reversibles. Se cierran mediante sistema de clipaje. Código EAN: 8431044480046 Código eCl@ss 6.0: EC000456
