# Tapa ciega fija 300x670 mm - de IDE Electric

- Propiedad del archivo: CONSTRUNARIO
- Formato: FIEBDC-3/2012
- Programa: Construnario Versión 3.51
- Fecha de los precios: 01/03/2023
- Divisa: EUR

**TCM300F** u Tapa ciega fija 300x670 mm - de IDE Electric
Precio: 32.51
MATERIALES: Acero laminado en frío color blanco RAL 9003. Fijas, atornilladas a la estructura mediante tuercas de jaula M6 y tornillos antigiro M6x10. Código EAN: 8431044001340 Código eCl@ss 6.0: EC000456
