# Termostato doble NC-NA - de IDE Electric

- Propiedad del archivo: CONSTRUNARIO
- Formato: FIEBDC-3/2012
- Programa: Construnario Versión 3.51
- Fecha de los precios: 01/03/2023
- Divisa: EUR

**TD03** u Termostato doble NC-NA - de IDE Electric
Precio: 31.03
Termostato doble NC+NA. Código EAN: 8431044251059 Código ETIM 6.0: EC002014
