# Tapas entrada de cables, referencia TF0830 de IDe. Medidas: 80x300 - de IDE Electric

- Propiedad del archivo: CONSTRUNARIO
- Formato: FIEBDC-3/2012
- Programa: Construnario Versión 3.51
- Fecha de los precios: 01/03/2023
- Divisa: EUR

**TF0830** u Tapas entrada de cables, referencia TF0830 de IDe. Medidas: 80x300 - de IDE Electric
Precio: 16.07
MATERIALES: Chapa de acero pintado RAL7035. Tornillería para su colocación incluida. Código EAN: 8431044052151 Código eCl@ss 6.0: EC000456
