# Tapas laterales para zócalo de 200 Armario 500 - de IDE Electric

- Propiedad del archivo: CONSTRUNARIO
- Formato: FIEBDC-3/2012
- Programa: Construnario Versión 3.51
- Fecha de los precios: 01/03/2023
- Divisa: EUR

**TLZCL2050** u Tapas laterales para zócalo de 200 Armario 500 - de IDE Electric
Precio: 65.36
MATERIALES: Chapa acero pintado RAL7016. Se recomienda colocar tapas laterales en todos los armarios incluso en conjuntos de armarios enlazados. Suministro: Pack de 2 tapas laterales. PARA ARMARIOS TIPO: FSC - ENL - BIG. Código EAN: 8431044488516 Código eCl@ss 6.0: EC000721
