# Tapas modulares fijas 300x800 - de IDE Electric

- Propiedad del archivo: CONSTRUNARIO
- Formato: FIEBDC-3/2012
- Programa: Construnario Versión 3.51
- Fecha de los precios: 01/03/2023
- Divisa: EUR

**TMF3080** u Tapas modulares fijas 300x800 - de IDE Electric
Precio: 41.21
MATERIALES: Acero laminado RAL7035. Todas las tapas son reversibles. PARA ARMARIO TIPO: FSC - ENL. Código EAN: 8431044489216 Código eCl@ss 7.0: EC000456
