# Techo ventilado armarios 800x600 - de IDE Electric

- Propiedad del archivo: CONSTRUNARIO
- Formato: FIEBDC-3/2012
- Programa: Construnario Versión 3.51
- Fecha de los precios: 01/03/2023
- Divisa: EUR

**TVN8060** u Techo ventilado armarios 800x600 - de IDE Electric
Precio: 210.87
MATERIALES: Chapa de acero pintado RAL 7035. Techo perforado para ventilación natural. Se suministra con todos los accesorios necesarios para su instalación. PARA ARMARIOS TIPO: ENL. Código EAN: 8431044075969 Código eCl@ss 6.0: EC000744
