# Ventilador filtro AC 224 (266) m3/h - de IDE Electric

- Propiedad del archivo: CONSTRUNARIO
- Formato: FIEBDC-3/2012
- Programa: Construnario Versión 3.51
- Fecha de los precios: 01/03/2023
- Divisa: EUR

**VF224AC** u Ventilador filtro AC 224 (266) m3/h - de IDE Electric
Precio: 123.54
Ventilador de filtro IP54 AC (224-266 m3/h). Código EAN: 8431044250182 Código ETIM 6.0: EC000320
