# Ventilador techo, referencia VT730 de IDE. (830) m3/h - de IDE Electric

- Propiedad del archivo: CONSTRUNARIO
- Formato: FIEBDC-3/2012
- Programa: Construnario Versión 3.51
- Fecha de los precios: 01/03/2023
- Divisa: EUR

**VT730** u Ventilador techo, referencia VT730 de IDE. (830) m3/h - de IDE Electric
Precio: 361.01
Ventilador de techo IP54 (730-830 m3/h). Código EAN: 8431044250373 Código ETIM 6.0: EC000320
