# Zócalo en acero laminado, referencia ZCLA2010025 de la serie Argenta de IDE. Medidas: 200x1000x250 - de IDE Electric

- Propiedad del archivo: CONSTRUNARIO
- Formato: FIEBDC-3/2012
- Programa: Construnario Versión 3.51
- Fecha de los precios: 01/03/2023
- Divisa: EUR

**ZCLA2010025** u Zócalo en acero laminado, referencia ZCLA2010025 de la serie Argenta de IDE. Medidas: 200x1000x250 - de IDE Electric
Precio: 158.53
MATERIALES: Chapa de acero pintado RAL7035. Zócalo suministrado completo con tapas frontales y laterales. Código EAN: 8431044319278 Código ETIM 6.0: EC000721
