# Zócalo ventilado 200X400 ESQ.+TAPA FRONT. - de IDE Electric

- Propiedad del archivo: CONSTRUNARIO
- Formato: FIEBDC-3/2012
- Programa: Construnario Versión 3.51
- Fecha de los precios: 01/03/2023
- Divisa: EUR

**ZCLV2040** Zócalo ventilado 200X400 ESQ.+TAPA FRONT. - de IDE Electric
Precio: 166.25
MATERIALES: Chapa acero pintado RAL7016. Conjunto formado por dos tapas, frontal y trasera, y cuatro esquineras. Presentan ranuras para favorecer la ventilación natural del armario. PARA ARMARIOS TIPO: FSC - ENL - BIG. Código EAN: 8431044208770 Código eCl@ss 6.0: EC000721
