# Sistema de cimbra de acero modular Kwikstage de Incye. Capacidad de carga de hasta 75 ELS pie

- Propiedad del archivo: CONSTRUNARIO
- Formato: FIEBDC-3/2012
- Programa: Construnario Versión 3.51
- Fecha de los precios: 10/11/2022
- Divisa: EUR

**KWIKSTAGE** m2 Sistema de cimbra de acero modular Kwikstage de Incye. Capacidad de carga de hasta 75 ELS pie
Un sistema de cimbra de acero modular que proporciona un método rápido, eficiente y versátil para construir estructuras de soporte
