# Radiador modelo FACE_Air de Irsap. Medidas:1600 x 500

- Propiedad del archivo: CONSTRUNARIO
- Formato: FIEBDC-3/2012
- Programa: Construnario Versión 3.51
- Fecha de los precios: 11/11/2022
- Divisa: EUR

**FACEAir1600500** u Radiador modelo FACE_Air de Irsap. Medidas:1600 x 500
Radiador modelo FACE_Air de Irsap. Medidas:1600 x 500 ?t=50°C (kcal/h): 645 ?t=50°C (Watt): 750 ?t=40°C (Watt): 569 ?t=30°C (Watt): 398 ?t=20°C (Watt): 241 El modelo FACE se compone de dos partes, un panel y un marco o estructura que permite su rápida instalación a pared. El radiador incluye regulación mediante el Cabezal NOW integrado y sistema de apertura y cierre magnético (instalable en ambos lados del panel) que permite su apertura. En la versión Air viene equipado con ventiladores tipo Brushless y centralita de gestión lo cual aumenta su pontecia y rendimiento. CARACTERÍSTICAS CONSTRUCTIVAS Panel frontal de acero para acabados Blanco Estándar, Serie Classic y Especial. Panel frontal de Acero Inox. para acabados FACE. Marco en acero para todos los acabados Serie Classic, Especial y FACE. Profundidad: 75 mm. Presión máxima de trabajo admitida 4 bar. Temperatura máxima de trabajo admitida 95ºC. Cabezal termostático modulante NOW integrado.
