# Radiador horizontal modelo Arpa 520 de Irsap. Fabricado con elementos en acero

- Propiedad del archivo: CONSTRUNARIO
- Formato: FIEBDC-3/2012
- Programa: Construnario Versión 3.51
- Fecha de los precios: 11/11/2022
- Divisa: EUR

**ARPA520** u Radiador horizontal modelo Arpa 520 de Irsap. Fabricado con elementos en acero
Radiador de diseño, fabricado con elementos en acero. Colectores verticales de Ø30 mm. Tubos horizontales de Ø23 mm. Profundidad: 70 mm. Roscas 1/2” gas derecha. Presión máxima de trabajo: 8 bar. Temperatura máx. admitida: 95ºC.
