# Papelera modelo Ulises de EU. Chapa metálica perforada

- Propiedad del archivo: CONSTRUNARIO
- Formato: FIEBDC-3/2012
- Programa: Construnario Versión 3.51
- Fecha de los precios: 05/10/2022
- Divisa: EUR

**80412** u Papelera modelo Ulises de EU. Chapa metálica perforada
Papelera de chapa metálica perforada y embutida. Pintura negro forja oxirón. Cubeta basculante y cierre de seguridad.
