# Banco modelo Abril con apoya brazos de EU

- Propiedad del archivo: CONSTRUNARIO
- Formato: FIEBDC-3/2012
- Programa: Construnario Versión 3.51
- Fecha de los precios: 05/10/2022
- Divisa: EUR

**80473** u Banco modelo Abril con apoya brazos de EU
Tornillería de acero acabado cincado en negro e inviolable, para una mejor estética por un lado y una mayor seguridad.
