# Visualizador e indicador de señales analógicas, VF004 de Automática

- Propiedad del archivo: CONSTRUNARIO
- Formato: FIEBDC-3/2012
- Programa: Construnario Versión 3.51
- Fecha de los precios: 06/10/2022
- Divisa: EUR

**VF004** u Visualizador e indicador de señales analógicas, VF004 de Automática
A) Indicador analógico tensión / corriente. B) Display de 3 dígitos luminosos de 14.2mm. C) Rango de medida: 0-1v, 0-10v, 0-100v, 0-20mA, 4-20mA. D) Formato de 96x48mm con carátula de poliéster. E) Opciones: Alimentación de 230VAC, 110VAC y 24VAC. (Consultar para otras alimentaciones)
