# Válvula de compuerta con enchufes autoblocantes SUPA PLUS™ serie 01/74-010 de AVK. PN 16

- Propiedad del archivo: CONSTRUNARIO
- Formato: FIEBDC-3/2012
- Programa: Construnario Versión 3.51
- Fecha de los precios: 06/10/2022
- Divisa: EUR

**0174010** u Válvula de compuerta con enchufes autoblocantes SUPA PLUS™ serie 01/74-010 de AVK. PN 16
Válvula de compuerta con enchufes autoblocantes SUPA PLUS™ para tubos de PE y PVC-U. Eje en acero inoxidable duplex Para agua potable y líquidos neutros a temperatura máxima de 70°C Las válvulas de compuerta AVK se diseñan con calidad en cada detalle. La compuerta está completamente vulcanizada con EPDM certificado para agua potable. Cuenta con una excelente durabilidad por la capacidad del caucho de recuperar su forma original, por el proceso de vulcanización de doble unión y por el robusto diseño de la compuerta. El sistema de empaquetadura de triple seguridad, un eje de alta resistencia y la protección completa contra la corrosión, aseguran una fiabilidad inigualable
