# Válvula de compuerta con brida/cuello de PE, serie 38/80-126 de AVK. Tubería PE100 SDR17 PN10

- Propiedad del archivo: CONSTRUNARIO
- Formato: FIEBDC-3/2012
- Programa: Construnario Versión 3.51
- Fecha de los precios: 06/10/2022
- Divisa: EUR

**3880126** u Válvula de compuerta con brida/cuello de PE, serie 38/80-126 de AVK. Tubería PE100 SDR17 PN10
Válvula de compuerta con brida/cuello de PE - tubería PE100 SDR17 PN10 negra con banda azul para agua y líquidos neutros máx. 20º C.Nota: La temperatura máxima de trabajo se establece de acuerdo con la norma ISO9080 de requisitos de vida útil para tubos de PE, y por lo tanto no es la máxima temperatura de la válvula. Las válvulas de compuerta AVK se diseñan con calidad en cada detalle. La compuerta está completamente vulcanizada con EPDM certificado para agua potable. Cuenta con una excelente durabilidad por la capacidad del caucho de recuperar su forma original, por el proceso de vulcanización de doble unión y por el robusto diseño de la compuerta. El sistema de empaquetadura de triple seguridad, un eje de alta resistencia y la protección completa contra la corrosión, aseguran una fiabilidad inigualable.
