# Baldosa porosa roja, referencia Ground pr60 terra de Azteca. Medidas: 20x60

- Propiedad del archivo: CONSTRUNARIO
- Formato: FIEBDC-3/2012
- Programa: Construnario Versión 3.51
- Fecha de los precios: 06/10/2022
- Divisa: EUR

**Groundpr60terra** m2 Baldosa porosa roja, referencia Ground pr60 terra de Azteca. Medidas: 20x60
Modelo: Ground pr60 terra Formato: 20x60 cm Tipo de superficie: Porosa roja Kg. caja: 18.99 Metros caja: 1.2 Piezas caja: 10 Cajas palet: 56
