# Junta de dilatación de aluminio con base para pavimentos de 5-9 mm, sistema multifijación, referencia 511 de Baglinox

- Propiedad del archivo: CONSTRUNARIO
- Formato: FIEBDC-3/2012
- Programa: Construnario Versión 3.51
- Fecha de los precios: 07/10/2022
- Divisa: EUR

**R511** m Junta de dilatación de aluminio con base para pavimentos de 5-9 mm, sistema multifijación, referencia 511 de Baglinox
Perfil tapajuntas de aluminio Baglinox Sistema Multifijación, compuesto por dos piezas encajables mediante sistema ‘clic’. Este perfil permite la dilatación de los pavimentos y es resistente a los impactos y a la humedad.
