# Junta de transición de aluminio con base para pavimentos de 6-14 mm , sistema Multifijación, referencia 569 de Baglinox

- Propiedad del archivo: CONSTRUNARIO
- Formato: FIEBDC-3/2012
- Programa: Construnario Versión 3.51
- Fecha de los precios: 07/10/2022
- Divisa: EUR

**R569** m Junta de transición de aluminio con base para pavimentos de 6-14 mm , sistema Multifijación, referencia 569 de Baglinox
Perfil tapajuntas de aluminio Baglinox Sistema Multifijación, compuesto por dos piezas encajables mediante sistema ‘clic’. Este perfil permite la dilatación de los pavimentos y es resistente a los impactos y a la humedad.
