# Quemador de gasóleo monofase, referencia BTL 3 H 50-60Hz de Baltur, Potencia térmica máxima: 42.7 kW

- Propiedad del archivo: CONSTRUNARIO
- Formato: FIEBDC-3/2012
- Programa: Construnario Versión 3.51
- Fecha de los precios: 07/10/2022
- Divisa: EUR

**35450011** u Quemador de gasóleo monofase, referencia BTL 3 H 50-60Hz de Baltur, Potencia térmica máxima: 42.7 kW
Quemador de gasóleo. Funcionamiento mono etapa Ajuste del aire comburente y de la cabeza de combustión Toma de aire de combustión con mampara de mariposa. Regulación manual del caudal de aire. Cierre de la clapeta del aire cuando el quemador está parado para evitar dispersiones de calor en la chimenea. Fácil mantenimiento al poder extraer el grupo pulverizador sin desmontar el quemador de la caldera. Brida fija de unión al generador de calor. Tapa de protección en material plástico fonoabsorbente. Circuito de alimentación de combustible formado por bomba de engranajes con ajuste de la presión y válvulas de cierre. Precalentador de gasóleo con potencia variable. Control de la presencia de la llama mediante fotorresistencia. Conector de 7 bornes para la alimentación eléctrica y termostática del quemador.
