# Ventilador axial, gama FB de Ziehl-EBM. Palas chapa galvanizada. Para embocaduras cortas

- Propiedad del archivo: CONSTRUNARIO
- Formato: FIEBDC-3/2012
- Programa: Construnario Versión 3.51
- Fecha de los precios: 07/10/2022
- Divisa: EUR

**FB_ZIE** u Ventilador axial, gama FB de Ziehl-EBM. Palas chapa galvanizada. Para embocaduras cortas
Propiedades y características especiales: Ventilador axial de eficacia demostrada con palas de acero prensado Optimizado para su empleo en toberas cortas Cumple con la directiva ErP 2015 Numerosas homologaciones (VDE, UL, CCC, EAC, CE, entre otras) ATEX
