# Válvulas hidráulicas para la automatización de conducciones de agua para riego, distribución de agua potable y procesos industriales de AGP

- Propiedad del archivo: CONSTRUNARIO
- Formato: FIEBDC-3/2012
- Programa: Construnario Versión 3.51
- Fecha de los precios: 04/11/2022
- Divisa: EUR

**VALROSBAS** u Válvulas hidráulicas para la automatización de conducciones de agua para riego, distribución de agua potable y procesos industriales de AGP
Electroválvula Control de nivel (flotador) Reguladora de presión Control de caudal Sostenedora de presión De seguridad Ventajas Baja pérdida de presión Fácil mantenimiento Apertura y cierre lentos para evitar el golpe de ariete Modelos disponibles 1 ½”, 2”, 2 ½”, 3” y 4” BSP (NPT opcional)
