# Electroválvula de plástico de AGP. Operada mediante la presión de la red a través de un solenoide de tres vías

- Propiedad del archivo: CONSTRUNARIO
- Formato: FIEBDC-3/2012
- Programa: Construnario Versión 3.51
- Fecha de los precios: 04/11/2022
- Divisa: EUR

**ELEVALPLA** u Electroválvula de plástico de AGP. Operada mediante la presión de la red a través de un solenoide de tres vías
Es una válvula operada mediante la presión de la red a través de un solenoide de tres vías (electroválvula 3/2) incorporado al que se le envía una señal eléctrica que puede provenir de un programador, un interruptor, un PLC etc. Según el tipo de solenoide la válvula actúa como “NC”, normalmente cerrada, que con corriente abre; o como “NO” normalmente abierta, que con corriente cierra. Aplicaciones Apertura y cierre de la válvula a través de una orden eléctrica remota. Control eléctrico de nivel recibiendo señal de sondas eléctricas colocadas en el depósito o embalse. Cualquier otra aplicación dependiendo del origen de la orden eléctrica: control de presión, protección de bombas, control de caudal, etc. Modelos disponibles 1 ½”, 2”, 3” BSP (NPT opcional) 4” ranurada
