# Válvula de bola 2 piezas, latón niquelado de ABV. DN: 1/4''. Rosca Gas, ISO 228/1. PN – 25. Temperatura: +120º C

- Propiedad del archivo: CONSTRUNARIO
- Formato: FIEBDC-3/2012
- Programa: Construnario Versión 3.51
- Fecha de los precios: 04/11/2022
- Divisa: EUR

**VABOABV** u Válvula de bola 2 piezas, latón niquelado de ABV. DN: 1/4''. Rosca Gas, ISO 228/1. PN – 25. Temperatura: +120º C
Aplicaciones para la industria en general. Eje no eyectable. 100 % test aire y agua (Abierto/Cerrado). Prensa estopa con guarnición de PTFE. Maneta de Acero en PVP rojo, negro o azul. Extremos Hembra/Hembra, Macho/Hembra o Macho/Macho. Opcional: Mando por palomilla.
