# Válvula retención a disco de ABV. DN: 15. Conexión: WAFER. PN40 – ANSI-300. Temperatura: 400º C

- Propiedad del archivo: CONSTRUNARIO
- Formato: FIEBDC-3/2012
- Programa: Construnario Versión 3.51
- Fecha de los precios: 04/11/2022
- Divisa: EUR

**VRDABV** u Válvula retención a disco de ABV. DN: 15. Conexión: WAFER. PN40 – ANSI-300. Temperatura: 400º C
Aplicaciones para las industrias de: Química, Petroquímica, Centrales Térmicas, Papeleras, Acererías, Alimentación, Etc. Líneas de proceso, Tuberías de producto, Salidas de Bombas, Maquinaria de Fluidos. Líneas de vapor, Condensados, Aceites, Productos Químicos, Gases, Etc. Las válvulas de retención cierran por el efecto del resorte al disminuir la presión de la línea, consiguiendo un cierre suave y evitando el retroceso del fluido y el golpe de ariete al cerrar en el punto cero de presión. Pueden instalarse en cualquier posición, para fluidos en circulación horizontal, ascendente o descendente. No deben montarse en régimen intermitente (bombas de pistón, compresores, etc.)
