# Tubo de acero sin soldadura estirado en frío EN 10305-1 (DIN 2391) de Almesa. Diámetro exterior: 4

- Propiedad del archivo: CONSTRUNARIO
- Formato: FIEBDC-3/2012
- Programa: Construnario Versión 3.51
- Fecha de los precios: 11/10/2022
- Divisa: EUR

**TUAESFR10305** m Tubo de acero sin soldadura estirado en frío EN 10305-1 (DIN 2391) de Almesa. Diámetro exterior: 4
Tubos sin soldadura estirados en frío para aplicaciones de precisión.
