# Bomba de engranaje de acero tipo 2, referencia VNKB0402000B de Vincke. 4 cm3

- Propiedad del archivo: CONSTRUNARIO
- Formato: FIEBDC-3/2012
- Programa: Construnario Versión 3.51
- Fecha de los precios: 11/10/2022
- Divisa: EUR

| Código | Ud | Descripción |
|---|---|---|
| VNKB0402000B | u | Bomba de engranaje de acero tipo 2, referencia VNKB0402000B de Vincke. 4 cm3 |
